# Wartung RWA FRFM
Angebotsaufforderung (GAEB DA XML 3.3, DA83)
Projekt: VOEK-442-25
Währung: EUR
Nebenangebote zugelassen: ja
Auftraggeber: Bundesanstalt für Immobilienaufgaben, - Anstalt des öffentlichen Rechts -, Ellerstrasse 56, 53119 Bonn, D, Telefon 0228 37787 0, E-Mail info@bundesimmobilien.de, USt-IdNr. 12345; Debitorennummer: 11111
Erstellt mit: GXML Toolbox V3.3 R20230829, iTWO_64 V24.0.667, 13.01.2026

## Titelblatt
OBJEKT:  GENERALZOLLDIREKTION  (GZD)
  BUNDESAMT FÜR MIGRATION UND FLÜCHTLINGE (BAMF) SIGMARINGEN

DV-NR.: AG : VOEK  442 - 25

L E I S T U N G S V E R Z E I C H N I S  MIT  L E I S T U N G S B E SC H R E I B U N G

  ANLAGE  B - 02  ZUM  VERTRAG

LEISTUNGEN:WARTUNG / PRÜFUNG  RWA -ANLAGEN

  GENERALZOLLDIREKTION  SIGMARINGEN
  SCHMEIER STRAßE 15, 72488 SIGMARINGEN

  BUNDESAMT FÜR MIGRATION UND FLÜCHTLINGE (BAMF)
  BINGER STRAßE 28, 72488 SIGMARINGEN

BIETER:

NAME (FIRMENSTEMPEL), ADRESSE, TEL.

AUFTRAGGEBERIN :  BUNDESANSTALT FÜR IMMOBILIENAUFGABEN
  ANSTALT DES ÖFFENTLICHEN RECHTS
  VERTRETEN DURCH DEN VORSTAND
  ELLERSTRAßE 53, 53119 BONN

VERDINGUNGSSTELLE:
  BUNDESANSTALT FÜR IMMOBILIENAUFGABEN
  STABSBEREICH EINKAUF, ABTEILUNG 1
  FASANENSTRAßE 87, 10623 BERLIN

## LV_RWA VOEK_442_25_GZD, BAMF Sigmaringen
Datum: 13.01.2026

*Hinweis: Vorbemerkungen*
1. Vorbemerkungen

Mit dieser Ausschreibung soll eine fachgerechte Leistungserbringung zu wirtschaftlich günstigen Konditionen sichergestellt werden.

Stellt der Bieter fest, dass seiner Meinung nach eine Leistung nicht eindeutig oder unvollständig beschrieben wurde, ist er verpflichtet, rechtzeitig vor Abgabe des Angebotes, seine Bedenken über die e- Vergabe -Plattform mitzuteilen. Nimmt er diese Möglichkeit nicht in Anspruch, besteht nach Erhalt des Zuschlages kein weiterer, über die bezuschlagten Einheitspreise hinausgehender Anspruch auf Vergütung.

1.1 Allgemeiner Hinweis zu den Ausschreibungsunterlagen

Für den Datenaustausch von Leistungsverzeichnissen nach GAEB  (Daten- art 83 Angebotsanforderung, Datenart 84 Angebotsabgabe), gilt folgendes:
Leistungsverzeichnisse [DA 83 (Angebotsanforderung)] sind den Vergabe- unterlagen beigefügt.

Bei Angebotsabgabe neben der Texttform des Angebotes nach Möglichkeit bitte auch einen Datenträger nach DA 84 (Angebotsabgabe) beifügen.
Auch bei erfolgtem Datenaustausch nach GAEB bleibt die Textform immer Vertragsgrundlage.
Punktfolgen in den Beschreibungen des Leistungsverzeichnisses sind unbedingt vom Bieter auszufüllen (auch geforderte Hersteller-/Typangaben), sofern nicht von der AG vorgegeben.

Fragen und Auskünfte zur Ausschreibung und zum Leistungsverzeichnis sind nur über die e-Vergabe-Plattform (www.evergabe.de) möglich.
Nähere Informationen sind der Anlage A-01, den Bewerbungsbedingungen  zu entnehmen.

2. Hinweis zur Kalkulation:

Sofern nicht jeweils etwas anderes vorgegeben ist, handelt es sich bei den Preispositionen um einen Jahressatz.

Für die hier im Leistungsverzeichnis aufgeführten Funktionseinheiten sind alle zur Funktion gehörigen Teile und alles notwendige Zubehör, welches für einen Anlagenbetrieb notwendig ist, als Kalkulationsgrundlage anzusetzen.

Die Funktionseinheit bezieht sich somit auf die gesamte Anlage, inkl. allen dazugehörigen Komponenten, teilen und Funktionen.

Da nicht jedes zur Funktion zugehörige Teil aufgezählt werden kann, sind grundsätzlich alle Kalkulationen auf der Basis durchzuführen, dass der Einheitspreis sich immer auf die vollständigen und funktionsfähigen Funktionseinheiten mit funktionswichtigen Teilen, allem Zubehör und allem zum Betrieb notwendigen peripheren Installationen bezieht.
Sie sind die Basis für die Kalkulation und in die angebotenen Leistungen einzukalkulieren.

Die Stückzahlen der technischen Anlagen wurden nach besten Wissen und Gewissen ermittelt.
In Einzelfällen können die Stückzahlen nach oben oder nach unten abweichen, dies berechtigt jedoch nicht zu Änderungen des pauschalen Einzelpreises.
Bei der Rechnungslegung ist die tatsächlich erbrachte Leistung abzurechnen.

3 . Sonstiges - Bedarfspositionen

Bei denen im Leistungsverzeichnis angegebenen Bedarfspositionen besteht generell nur Anspruch auf Vergütung nach gesonderter Beauftragung in schriftform durch die Auftraggeberin (AG) und einen, zusammen mit der Rechnung eingereichten und bestätigten Leistungsnachweis.
Ein pauschaler Anspruch auf Abrechnung besteht nicht!

4. Ortsbesichtigung

Es wird eine optionale Ortsbesichtigung angeboten.
Dem Bieter wird empfohlen, sich vor Angebotsabgabe ein Bild über die Spezifik und örtlichen Gegebenheiten zu verschaffen.

5. Zutrittsvoraussetzungen
Zusätzlich zu den Vorgaben im Wartungsvertrag hat der AN folgendes zwingend einzuhalten:
Ohne vollständige Erfüllung aller Voraussetzungen (fehlender Legitimation, Vorlage eines gültigen Personalausweises / Reispasses etc.) kann der Zutritt zur Liegenschaft durch die AG oder dem Nutzer verwehrt werden, ohne dass ein Anspruch auf Vergütung besteht.
Von dieser Regelung kann in bestimmten Ausnahmefällen, z. B. Havariefall, dringende Reparaturarbeiten etc. abgewichen werden. Jedoch nur nach vorheriger Absprache mit den im Wartungsvertrag genannten Personen oder Dienststellen.

Alle hierfür zusätzlich entstehenden Kosten sind in die jeweiligen Einheitspreise einzurechnen und damit abgegolten.

### Bereich 1 RWA- Anlagen, Generalzolldirektion Sigmaringen

*Hinweis: Übersicht, Standort*
Beschreibung der Liegenschaft Generalzolldirektion
Leistungsort ist das von der Zollverwaltung genutzte Bildungs- und Wissenschaftszentrum der Bundesfinanzverwaltung (BWZ) - DO Sigmaringen, Schmeier Straße 15 in 72488 Sigmaringen (GZD) (WE 138086).
Die vollständig eingezäunte Grundstücksfläche umfasst ca. 12,6 ha. Auf dem Gelände befinden sich insgesamt 16 Gebäude davon 7 Unterkunftsgebäude (W 1 bis W7) mit insgesamt 557 Betten.
Auf dem als  Anlage_C-03 beigefügten Übersichtslageplan ist der Gebäudebestand der Liegenschaft ersichtlich. Die Gebäude und sonstigen Einrichtungen sind dort mit Buchstaben gekennzeichnet
Die Anlagen und Gebäude sind zum Teil weit voneinander entfernt, es muss mit längeren Wegezeiten gerechnet werden.
Auf Grund der räumlichen Gegebenheiten ist ein barrierefreier Zugang zu den Gebäudekomplexen nicht gegeben. Auch die Gebäude selbst sind größtenteils nicht barrierefrei ausgestaltet.
Aufgrund der Tätigkeiten des Nutzers sind alle Arbeiten vor Beginn anzumelden und erst nach Freigabe durch den Nutzer gestattet.

*Hinweis: Hinweis*
Die Wartung, Inspektion und kleinen Instandsetzungsarbeiten sowie Prüfungen an den folgend oben beschriebenen Anlagen sind hinsichtlich des Umfangs auf Grundlage AMEV Arbeitskarten der KG 362 (Anlage_C-02), sowie den Normen und Richtlinien für RWA-Anlagen, den Herstellervorgaben- und dem deutschen Arbeitsschutzgesetz durchzuführen.

Fabrikat:  Zertifizierung erforderlich
  Ferralux  (LV-Position 1.1.10 - 1.1.60)
  GEZE  (LV-Position 1.2.10, 1.2.20, 1.3.10)
  D+H  (LV-Position 1.3.20)

Die Motoren der Oberlichter und RWA-Öffnungen in den Treppenhäusern sind vom Flachdach aus zugänglich.

Alle durchgeführten Kontroll- und Wartungs-und Inspektionsarbeiten sind zu dokumentieren. Parallel hierzu ist das Betriebsbuch der jeweiligen Anlage zu führen.

Es ist für die durchgeführte Wartung ein Bericht je Anlage zu erstellen und zu unterzeichnen. Dieser Bericht muss mindestens folgende Angaben enthalten:

- Anschrift, Name oder sonstige eindeutige Bezeichnung des Gebäudes
- Gebäudeeigentümer
- Datum der Wartung / Inspektion
- Anlagenbezeichnung
- Ergebnis und Bewertung

Ersatzteile werden auf Nachweis gesondert vergütet.

#### Abschnitt 1.1 RWA-Anlagen; Unterkunftsgebäude W1 bis W6

*Hinweis: Hinweis*
In den Unterkunftsgebäude W1 bis W6 (bestehend aus Haupt- und Nebengebäude) befinden sich in den jeweils 5 - geschossigen Hauptgebäuden zwei Treppenhäuser mit jeweils einer RWA-Anlage.
In jedem der Treppenhäuser befindet sich eine Lichtkuppel.
Die Anlagen werden bei Brandalarm automatisch durch die BMA geöffnet. Die Prüfung der Schnittstellen wird durch die zuständige BMA Firma durchgeführt.

**1.1.10 W 1, Haupt- und Nebengebäude**
RWA Zentrale 1  (UG, Hausanschlussraum)
1 x Ferralux EMB 6100
2 x Akku 12 V / 1,2 Ah
2 x Handauslösestellen (EG, 3.OG)
1 x Elektroöffner an Lichtkuppel, Zahnstangenantrieb 500 hub
Ansteuerung durch BMA

Wartung und Prüfung der RWA-Anlage wir vorab beschrieben.

RWA Zentrale 2  (3.OG)
1 x Ferralux EMB 6100
2 x Akku 12 V / 1,2 Ah
2 x Handauslösestellen (EG, 3.OG)
1 x Elektroöffner an Lichtkuppel, Zahnstangenantrieb 500 hub
Ansteuerung durch BMA

Wartung und Prüfung der RWA-Anlage wir vorab beschrieben.
Menge: 2,000 Stck

**1.1.20 W 2, Haupt- und Nebengebäude**
RWA Zentrale  (UG, Hausanschlussraum)
1 x Ferralux EMB 6100
2 x Akku 12 V / 1,2 Ah
2 x Handauslösestellen (EG, 3.OG)
1 x Elektroöffner an Lichtkuppel, Zahnstangenantrieb 500 hub
Ansteuerung durch BMA

Wartung und Prüfung der RWA-Anlage wir vorab beschrieben.
Menge: 1,000 Stck

**1.1.30 W 3, Haupt- und Nebengebäude**
RWA Zentrale  (UG, Hausanschlussraum)
1 x Ferralux EMB 6100
2 x Akku 12 V / 1,2 Ah
2 x Handauslösestellen (EG, 3.OG)
1 x Elektroöffner an Lichtkuppel, Zahnstangenantrieb 500 hub
Ansteuerung durch BMA

Wartung und Prüfung der RWA-Anlagen wir vorab beschrieben.
Menge: 2,000 Stck

**1.1.40 W 4, Haupt- und Nebengebäude**
RWA Zentrale 1  (UG, Hausanschlussraum)
1 x Ferralux EMB 6100
2 x Akku 12 V / 1,2 Ah
2 x Handauslösestellen (EG, 3.OG)
1 x Elektroöffner an Lichtkuppel, Zahnstangenantrieb 500 hub
Ansteuerung durch BMA

RWA Zentrale 2  (3.OG)
1 x Ferralux EMB 6100
2 x Akku 12 V / 1,2 Ah
2 x Handauslösestellen (EG, 3.OG)
1 x Elektroöffner an Lichtkuppel, Zahnstangenantrieb 500 hub
Ansteuerung durch BMA

Wartung und Prüfung der RWA-Anlagen wir vorab beschrieben.
Menge: 2,000 Stck

**1.1.50 W 5, Haupt- und Nebengebäude**
RWA Zentrale 1  (UG, Hausanschlussraum)
1 x Ferralux EMB 6100
2 x Akku 12 V / 1,2 Ah
2 x Handauslösestellen (EG, 3.OG)
1 x Elektroöffner an Lichtkuppel, Zahnstangenantrieb 500 hub
Ansteuerung durch BMA

RWA Zentrale 2  (3.OG)
1 x Ferralux EMB 6100
2 x Akku 12 V / 1,2 Ah
2 x Handauslösestellen (EG, 3.OG)
1 x Elektroöffner an Lichtkuppel, Zahnstangenantrieb 500 hub
Ansteuerung durch BMA

Wartung und Prüfung der RWA-Anlagen wir vorab beschrieben.
Menge: 2,000 Stck

**1.1.60 W 6, Haupt- und Nebengebäude**
RWA Zentrale 1  (UG, Hausanschlussraum)
1 x Ferralux EMB 6100
2 x Akku 12 V / 1,2 Ah
2 x Handauslösestellen (EG, 3.OG)
1 x Elektroöffner an Lichtkuppel, Zahnstangenantrieb 500 hub
Ansteuerung durch BMA

RWA Zentrale 2  (3.OG)
1 x Ferralux EMB 6100
2 x Akku 12 V / 1,2 Ah
2 x Handauslösestellen (EG, 3.OG)
1 x Elektroöffner an Lichtkuppel, Zahnstangenantrieb 500 hub
Ansteuerung durch BMA

Wartung und Prüfung der RWA-Anlagen wir vorab beschrieben.
Menge: 2,000 Stck

#### Abschnitt 1.2 RWA-Anlagen; Unterkunftsgebäude W2, W3 Erweiterungsbauten

*Hinweis: Hinweis*
In den 5  geschossigen Erweiterungsbauten der Unterkunftsgebäude befindet sich jeweils ein Treppenhaus mit je zwei motorisch angesteuerten Lichtkuppeln.
Die Anlagen werden bei Brandalarm automatisch durch die BMA geöffnet. Die Prüfung der Schnittstellen wird durch die zuständige BMA Firma durchgeführt.

**1.2.10 W 2, Erweiterungsbau**
RWA Zentrale  (UG, Hausanschlussraum Elektro)

1 x GEZE, E260 N2/1AP
2 x Akku 12 V / 1,2 Ah
4 x Handauslösestellen (EG - 3.OG)
2 x Elektroöffner an Lichtkuppel, Essmann Spindelhub 500 hub
1 x PO2 Wetterstation (Elsner Elektrotechnik)
Ansteuerung durch BMA
Störungsweiterleitung an GLT

Wartung und Prüfung der RWA-Anlage wie vorab beschrieben.
Menge: 1,000 Stck

**1.2.20 W 3, Erweiterungsbau**
RWA Zentrale  (UG, Hausanschlussraum Elektro)

1 x GEZE, E260 N2/1AP
2 x Akku 12 V / 1,2 Ah
4 x Handauslösestellen (EG - 3.OG)
2 x Elektroöffner an Lichtkuppel, Essmann Spindelhub 500 hub
1 x PO2 Wetterstation (Elsner Elektrotechnik)
Ansteuerung durch BMA
Störungsweiterleitung an GLT

Wartung und Prüfung der RWA-Anlage wie vorab beschrieben.
Menge: 1,000 Stck

#### Abschnitt 1.3 RWA - Anlagen, Funktionsgebäude

*Hinweis: Hinweis*
In dem 4 geschossigen Verwaltungsgebäude N befindet sich ein Treppenhaus mit zwei motorisch angesteuerten Oberlichter.
In dem 4-geschossigen Lehrsaalgebäude T befinden sich zwei Treppenhäuser mit je einer RWA-Anlage und jeweils zwei motorisch angesteuerten Lichtkuppeln
Die Anlagen werden bei Brandalarm automatisch durch die BMA geöffnet. Die Prüfung der Schnittstellen wird durch die zuständige BMA Firma durchgeführt.

**1.3.10 Verwaltungsgebäude N**
RWA Zentrale  (1.OG, Elektroraum neben Aufzugschacht)

1 x GEZE, E260 N2/1AP
2 x Akku 12 V / 1,2 Ah
2 x Handauslösestellen (EG - 1.OG)
2 x Elektroöffner an Oberlicht, GEZE Spindelhub 500 hub
1 x PO2 Wetterstation (Elsner Elektrotechnik)
Ansteuerung durch BMA
Störungsweiterleitung an GLT
1 x Rauchmelder ECO 1003

Wartung und Prüfung der RWA-Anlage wie vorab beschrieben.
Menge: 1,000 Stck

**1.3.20 Lehrsaalgebäude F**
RWA Zentrale 1  (UG, Nord)

D+H, RZN 4416 M
2 x Akku 12 V / 7 Ah, mit VdS Zulassung
2 x Rauchabzugtaster RT 45 BE LT mit Lüftungsfunktion (EG - 3.OG)
9 x Elektroöffner an Oberlichtfenster, KA 34  800 mm Hub mit Seitenbogenkette SBE
1 x PO2 Wetterstation (Elsner Elektrotechnik)
Ansteuerung durch BMA
Störungsweiterleitung an GLT

RWA Zentrale 2  (UG, Süd)

D+H, RZN 4416 M
2 x Akku 12 V / 7 Ah, mit VdS Zulassung
2 x Handauslösestellen (EG - 3.OG)
9 x Elektroöffner an Oberlichtfenster, KA 34  800 mm Hub mit Seitenbogenkette SBE
Ansteuerung durch BMA
Störungsweiterleitung an GLT

Wartung und Prüfung der RWA-Anlage wie vorab beschrieben.
Menge: 2,000 Stck

#### Abschnitt 1.4 Tausch Akku

*Hinweis: Hinweis*
In den RWA-Zentralen sind die Akkus mit VDS-Zulassung alle 3 Jahre zu tauschen.
In den Einheitspreisen ist die Lieferung, Montage sowie die Entsorgung der alten Akkus anzubieten.

**1.4.10 Tausch, Akku 12 V/ 1,2 Ah**
Blei-Akku 12V /  1,2 Ah, mit VdS Zulassung
Letzter Tausch der Akkus: 2024

Wie vorab beschrieben
Intervall:  aller 3 Jahre

Im Einheitspreis anzugeben und zu kalkulieren ist der Akkutausch eines Akkus dieser Größe.

Abrechnung erfolgt nach erbrachter Leistung!
Menge: 26,000 Stck

**1.4.20 Tausch, Akku 12 V/ 7 Ah**
Blei-Akku 12V / 7 Ah, mit VdS Zulassung
Letzter Tausch der Akkus: 2024

Wie vorab beschrieben
Intervall:  aller 3 Jahre

Im Einheitspreis anzugeben und zu kalkulieren ist der Akkutausch eines Akkus dieser Größe.

Abrechnung erfolgt nach erbrachter Leistung!
Menge: 4,000 Stck

#### Abschnitt 1.5 DGUV - V4 Prüfung

*Hinweis: Hinweis*
Die elektrischen Anlagenteile der RWA-Anlagen sind
alle 4 Jahre gemäß der DGUV - V4 zu prüfen.

Die DGUV-Prüfungen / Messungen sind nach den einschlägigen und aktuellen Vorschriften durch nachweislich qualifiziertes Personal auszuführen.

Die geprüften Anlagen sind durch Prüfaufkleber kenntlich zu machen.

Mindesinhalte eines Prüfberichts

Der Prüfbericht muss folgende Mindestangaben enthalten:
-  Name und Anschrift des Auftraggebers
-  Name und Anschrift des Auftragnehmers
-  Bezeichnung der einzelnen Prüfprotokolle für die
  Dokumentation von Messwerten (Protokoll-Nr.)
-  Bezeichnung des Objekts, z.B. Gebäude, Gebäudeteile, Anlagen
-  Aus der Dokumentation müssen die geprüften Anlagen mit deren Bezeichnungen und den zugehörigen Schutzeinrichtungen ersichtlich sein
-  Verwendete Mess- und Prüfgeräte

**1.5.10 DGUV-Prüfung RWA-Anlagen**
Prüfung der im LV unter den Positionen 1.1. bis 1.3 beschriebenen RWA- Anlagen
einschließlich Dokumentation wie vorab beschrieben

Die Prüfung ist im ersten Auftragsjahr durchzuführen.

Im Einheitspreis anzugeben und zu kalkulieren ist die DGUV-Prüfung einer RWA-Anlage.

Diese Kosten fallen in der Vertragslaufzeit von 4 Jahren einmal an, bei optionaler Verlängerung des Vertrages zweimal.
Menge: 16,000 Stck

### Bereich 2 RWA-Anlagen, BAMF

*Hinweis: Übersicht, Standort*
Die WE 147940, Binger Straße 28 in 72488 Sigmaringen, ist an das Bundesamt für Migration und Flüchtlinge (BAMF) vermietet.
Das Gebäude 80 befindet sich auf dem ehemaligen Kasernengelände der Graf-Staufenberg-Kaserne (GSK) in Sigmaringen.

Das Gebäude wurde barrierefrei ertüchtigt und verfügt über einen Aufzug, der alle Stockwerke (UG bis 3OG) bedient.
Die Bruttogrundfläche beträgt 6.817,00m² und die Mietfläche rund 3.400m².

*Hinweis: Hinweis*
Die Wartung, Inspektion und kleinen Instandsetzungsarbeiten an den folgend oben beschriebenen Anlagen sind hinsichtlich des Umfangs auf Grundlage AMEV Arbeitskarten der KG 362 (Anlage_C-02), sowie den Normen und Richtlinien für RWA-Anlagen, den Herstellervorgaben- und dem deutschen Arbeitsschutzgesetzt durchzuführen.

Fabrikat:  Zentro  (Zertifizierung erforderlich)

Alle durchgeführten Kontroll- und Wartungs-und Inspektionsarbeiten sind zu dokumentieren. Parallel hierzu ist das Betriebsbuch der jeweiligen Anlage zu führen.

Es ist für die durchgeführte Wartung ein Bericht zu erstellen und zu unterzeichnen. Dieser Bericht muss mindestens folgende Angaben enthalten:

- Anschrift, Name oder sonstige eindeutige Bezeichnung des Gebäudes
- Gebäudeeigentümer
- Datum der Wartung / Inspektion
- Anlagenbezeichnung
- Ergebnis und Bewertung

Ersatzteile werden auf Nachweis gesondert vergütet.

#### Abschnitt 2.1 RWA-Anlage

*Hinweis: Hinweis*
In dem fünfgeschossigen Verwaltungsgebäude befindet sich eine RWA-Anlage. In den vier Treppenhäuser sind insgesamt sind fünf RWA-Kippfenster verbaut.
Die Anlage wird bei Brandalarm automatisch durch die BMA  geöffnet.
Die Prüfung der Schnittstellen wird durch die zuständige BMA Firma durchgeführt.

**2.1.10 RWA-Zentrale, EG (Wache (im E-Schrank)**
1 x Zentro Elektrotechnik, SVGD-24-2.6, BJ ca. 1983
2 x Akku 12 V / 7 Ah, mit VdS Zulassung
4 x RWA  Bedienstelle in TH 1
4 x RWA  Bedienstelle in TH 2
4 x RWA  Bedienstelle in TH 3
4 x RWA  Bedienstelle in TH 4
1 x Lüftungstaster (EG, Wache)
2 x Elektroöffner an Oberlicht im Haupttreppenhaus, Gebäudemitte
Spindelantrieb und Wischermotor
3 x Sonderlösung in Nebentreppenhäusern (elektrisch ausgelöster Gasfedermechanismus mit GEZE Magnetschalter)
Ansteuerung durch BMA

Wartung und Prüfung der RWA-Anlage wie vorab beschrieben.
Menge: 1,000 Stck

#### Abschnitt 2.2 Tausch Akku

*Hinweis: Hinweis*
In den RWA-Zentralen sind die Akkus mit VDS-Zulassung alle 3 Jahre zu tauschen.
In den Einheitspreisen ist die Lieferung, Montage sowie die Entsorgung
der alten Akkus anzubieten.

**2.2.10 Tausch, Akku 12 V/ 7 Ah**
Blei-Akku 12V / 7 Ah, mit VdS Zulassung
Letzter Tausch der Akkus: 2024

Wie vorab beschrieben
Intervall:  aller 3 Jahre

Im Einheitspreis anzugeben und zu kalkulieren ist der Akkutausch eines Akkus dieser Größe.

Abrechnung erfolgt nach erbrachter Leistung!
Menge: 2,000 Stck

#### Abschnitt 2.3 DGUV - V4 Prüfung

*Hinweis: Hinweis*
Die elektrischen Anlagenteile der RWA-Anlage sind
alle 4 Jahre gemäß der DGUV - V4 zu prüfen.

Die DGUV-Prüfungen / Messungen sind nach den einschlägigen und aktuellen Vorschriften durch nachweislich qualifiziertes Personal auszuführen.

Die geprüften Anlagen sind durch Prüfaufkleber kenntlich zu machen.

Mindesinhalte eines Prüfberichts

Der Prüfbericht muss folgende Mindestangaben enthalten:
-  Name und Anschrift des Auftraggebers
-  Name und Anschrift des Auftragnehmers
-  Bezeichnung der einzelnen Prüfprotokolle für die
  Dokumentation von Messwerten (Protokoll-Nr.)
-  Bezeichnung des Objekts, z.B. Gebäude, Gebäudeteile, Anlagen
-  Aus der Dokumentation müssen die geprüften Anlagen mit deren
  Bezeichnungen und den zugehörigen Schutzeinrichtungen
  ersichtlich sein
-  Verwendete Mess- und Prüfgeräte

**2.3.10 DGUV-Prüfung, RWA-Anlage**
Prüfung der im LV unter der  Position 2.1 beschriebenen RWA-Anlage einschließlich Dokumentation wie vorab beschrieben

Die Prüfung ist im ersten Auftragsjahr durchzuführen

Im Einheitspreis anzugeben und zu kalkulieren ist die DGUV-Prüfung der  RWA-Anlage.

Diese Kosten fallen in der Vertragslaufzeit von 4 Jahren einmal an, bei optionaler Verlängerung des Vertrages zweimal.
Menge: 1,000 Stck

### Bereich 3 Bedarfspositionen (GZD und BAMF)

*Hinweis: Hinweis*
Ein Anspruch auf Vergütung besteht ausschließlich nur nach gesonderter Beauftragung in Textform durch die Auftraggeberin (AG) und einem zusammen mit der Rechnung eingereichten und von der AG oder Beauftragten der AG bestätigten Leistungsnachweis.

Ein pauschaler Anspruch auf Abrechnung durch den AN besteht nicht!

#### Abschnitt 3.1 Leiter und / oder Gerüst

*Hinweis: Hinweis*
Falls erforderlich ist im DG der jeweiligen Treppenhäuser gemäß UVV eine Leiter oder ein Gerüst mit Arbeitsplattform zu stellen.
Standhöhe ca. 5 m.

**3.1.10 Mietleiter**
*** Pauschalposition
*** Bedarfsposition mit GB
Mietleiter
Mietleiter ca. 5m einschl. Transport, Umsetzung und Aufstellung
(Tagespauschale)
Menge: 1,000 psch

**3.1.20 Mietgerüst**
*** Pauschalposition
*** Bedarfsposition mit GB
Mietgerüst
Mietgerüst, Standhöhe ca. 5m, einschl. Transport /Umsetzung und Aufstellung
(Tagespauschale)
Menge: 1,000 psch

#### Abschnitt 3.2 zusätzlicher Akkutausch

*Hinweis: Hinweis*
Akkutausch bei Bedarf
- falls im Zuge der Wartung als erforderlich festgestellt
- falls infolge optionaler Vertragsverlängerung erforderlich

In den Einheitspreisen sind Lieferung, Montage sowie Entsorgung der alten Akkus einzukalkulieren!

**3.2.10 Tausch, Akku 12 V / 1,2 Ah**
*** Bedarfsposition mit GB
Menge: 1,000 Stck

**3.2.20 Tausch, Akku 12 V / 7 Ah**
*** Bedarfsposition mit GB
Menge: 1,000 Stck

#### Abschnitt 3.3 Personalkosten /Stundenverrechnungssätze / Zuschläge

*Hinweis: Hinweis*
Leistungen

Stundenverrechnungssatz für nicht vorhersehbare Leistungen
bedürfen gesonderter Beauftragung durch die AG
- Beseitigung von Fehlern an den RWA-Anlagen
- Störungsbeseitigung nach Beauftragung durch die AG

Störungsbeseitigung:

- Für jede Störung ist ein Protokoll zu erstellen und von dem für die Störungsbeseitigung Verantwortlichen gegenzuzeichnen.
- Das für die Störungsbeseitigung eingesetzte Personal muss die Zutrittsregularien der einzelnen Wirtschaftseinheiten beachten.
- Falls Gefahr für Leben, Gesundheit oder Umwelt sowie materielle Schäden eintreten können, hat der Auftragnehmer einen Notbetrieb zu veranlassen.

**3.3.10 Stundenverrechnungssatz Servicetechniker**
*** Bedarfsposition mit GB
Servicetechniker Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**3.3.20 Stundenverrechnungssatz Helfer**
*** Bedarfsposition mit GB
Helfer Stundenverrechnungssatz
Arbeitszeit von 7.00 bis 15.00 Uhr

Zuschläge werden erteilt und sind hier vom Bieter auszufüllen:

 Nachtzuschlag in % (Montag bis Freitag, 20:00 bis 06:00 Uhr)
'....................................................'

  Samstagzuschlag in % (Samstag, 00:00 Uhr bis 24:00 Uhr)
'....................................................'

  Sonntagszuschlag in % (Sonntag, 00:00 Uhr bis 24:00 Uhr)
'....................................................'

  Feiertagszuschlag in % (Feiertag, 00:00 Uhr bis 24:00 Uhr)
'....................................................'
Menge: 1,000 Std

**3.3.30 Fahrtkosten**
*** Pauschalposition
*** Bedarfsposition mit GB
An- und Abfahrtspauschale für Leistungen außerhalb der Wartung/Inspektion.

Fahrtkosten werden nur vergütet, wenn sie nicht zusammen mit Leistungen der Wartung/Inspektion ausgeführt werden.

Die Kalkulation beinhaltet eine An- und Abfahrt je Auftrag.
Menge: 1,000 psch
